# Tischlerarbeiten, Römische Bäder
Angebotsaufforderung (GAEB 90, DA83)
DV-Nummer: 2261080
Eröffnung: 18.08.26
Währung: EUR

## Tischlerarbeiten Raumausstattung & Mobil
Datum: 02.07.26

*Hinweis*
Römische Bäder im Park Sanssouci
Sanierung Gesamtanlage (Maßnahme 2023-2028)

Allgemeine Vorbemerkungen zum Leistungsverzeichnis
0 Angaben zum Gebäude
1 Angaben zur Baustelle nach DIN 18299
2 Angaben zur Ausführung nach DIN 18299
3 Angaben zu Baudurchführung und Dokumentation

Für die im Folgenden Verzeichnis beschriebenen
Leistungen wird die VOB Teil B und C als
Vertragsgrundlage
vereinbart. Insbesondere gelten die DIN 18299 bis
18459 und alle darin zitierten Normen und Regelungen
als
Allgemeine Technische Vertragsbedingungen (ATV).
Regelwerke müssen in den folgenden
Leistungsbeschreibungen entsprechend nur ausdrücklich
zitiert sein,
sofern eine Abweichung oder Ergänzung zu den ATV
explizit erwünscht ist. Der AN hat auf Widersprüche der
Leistungsbeschreibungen zur ATV, die nicht
ausdrücklich gekennzeichnet sind, hinzuweisen. Bei
Widersprüchen der ATV untereinander ist die
Bauüberwachung zu konsultieren, nach welchem Regelwerk
die
Ausführung zu erfolgen hat.

Kurzbeschreibung Bauvorhaben
Die Baugruppe der Römischen Bäder befindet sich im
südlichen Bereich des Parks Sanssouci und wurde
zwischen 1829 und 1840 als errichtet. Es ist
Bestandteil des UNESCO-Welterbes "Schlösser und Parks
von
Potsdam und Berlin" und als solches ein Kultur- und
Baudenkmal von höchstem Rang mit überregionaler
Bedeutung.
Veränderungen oder Beschädigungen der Bausubstanz
sowie der umgebenden Parkanlage, welche über die
im Rahmen der Bauarbeiten erforderlichen Eingriffe
hinaus gehen, sind grundsätzlich zu vermeiden.
Das Objekt setzt sich zusammen aus mehreren
Gebäudeteilen: dem Gärtnerhaus, dem sich im Süden
anschließenden Pavillon, dem im Norden ergänzten
Gehilfenhaus nebst Remise sowie den Thermen. Die
einzelnen Bauten werden durch Treppen, Pergolen,
Lauben und Gärten harmonisch miteinander verbunden.
Die Anlage befindet sich an einem Wasserlauf
(Schafgraben und Maschinenteich) mit teilweise
instabilem
Baugrund. Hieraus folgende Setzungsschäden an der
Bausubstanz, machen neben der Behebung des
allgemeinen Sanierungsstaus den Hauptteil der
Instandsetzungsarbeiten aus.
Die bevorstehende Gesamtsanierung Anlage soll daher
eine Instandsetzung der Gebäudehüllen, Ertüchtigung
von Teilen der Bauwerksgründung, die grundlegende
Erneuerung aller haustechnischen Anlagen sowie die
Überarbeitung der Freianlagen im Umfeld des Gebäudes
beinhalten. Für die Besucher soll ein zeitgemäßer
Museumsbetrieb mit angemessener Infrastruktur und
barrierefreiem Zugang ermöglicht werden.
Weiterhin sollen die derzeit zu Wohnzwecken genutzten
Obergeschosse des Gärtnerhauses zukünftig für
Büroräume genutzt werden. Im Obergeschoss des
Gehilfenhauses verbleibt eine bestehende Wohneinheit.

Besichtigung des Objektes
Dem Bieter wird dringend empfohlen vor Abgabe des
Angebotes durch Besichtigung der gegebenen
Örtlichkeiten, der Platzverhältnisse, der Lager- und
Transportmöglichkeiten ein klares Bild von dem Vorhaben
und den ausgeschriebenen Arbeiten zu verschaffen.
Nachforderungen, die aus mangelnder Information oder
aufgrund einer nicht erfolgten Baustellenbesichtigung
vor Angebotsabgabe resultieren, werden nicht
anerkannt. Besichtigungstermine können unter folgender
Adresse vereinbart werden:
über den Vergabemarktplatz Brandenburg

0 ANGABEN ZUM GEBÄUDE

0.1 Grundflächen / Rauminhalte
- BF (bebaute Fläche): ca. 1.190 m²
- NRF (Netto-Raumfläche): ca. 1.631 m²,
- BGF (Brutto-Grundfläche): ca. 2.141 m²
- BRI (Brutto-Rauminhalt): ca. 7.721 m³

0.2 Höhenlagen
- OK Gelände: 31,23 m üNHN (lokaler Nullpunkt in der
Bogenlaube)
- Wasserspiegel Schafgraben (ca. Höhe Grundwasser):
30,00 m üNHN
- OKFF Erdgeschoss: 32,91 m üNHN = +1,68 m (Flur
Gärtnerhaus); +1,19 m (Pavillon); sonst ebenerdig
- max. Geschosshöhen: 3,0 m (Gärtnerhaus,
Gehifenhaus); 3,6 m (Thermen); 5,5 m (Pavillon)
- Bauwerkshöhen (OK Dachraum Gärtnerhaus): bis +7,60 m
= 38,83 m üNHN; Firstpunk Turm +14,24 m

0.3 Gebäudeorganisation/ Nutzungskonzept
Das Ensemble umfasst fünf Gebäudeteile:
Gärtnerhaus (Kürzel GÄ)
Das dreigeschossige Gärtnerhaus wurde im Erdgeschoss
bislang für Wechselausstellungen genutzt. In den
Obergeschossen befinden sich zwei Wohnungen, für
Büronutzung umgestaltet werden. Im Kellergeschoss sind
Heizung, Lüftungsanlagen und Abstellflächen
untergebracht.
Gehilfenhaus (GE)
Das zweigeschossige Gehilfenhaus wird im Obergeschoss
zu Wohnzwecken genutzt. Im Erdgeschoss können
Besucher die ehemaligen Ställe einsehen. Außerdem
entstehen ein Lagerraum und für den Hausmeister eine
Werkstatt. Ein Keller ist nicht vorhanden.
Remise (RE)
Die Remise ist ein eingeschossiger Verbindungsbau in
dem ein Teil der für die Museums- und
Veranstaltungsnutzung notwendigen Nebenräume
(Besucher-WCs, Cateringküche) sowie haustechnische
Anlagen untergebracht werden.
Thermen (TH)
Die eingeschossigen Thermen werden museal genutzt. Es
besteht eine teilweise Unterkellerung (sog.
Substruktion) mit geringer Raumhöhe bis 1,50 m.
Pavillon (PA)
Der eingeschossige Pavillon wird zukünftig Bestandteil
des Museums.

0.4 Konstruktion und bauliche Merkmale
Das Gebäudeensemble erscheint als stark zergliederter
Komplex mit einer Vielzahl an Höhenniveaus, Vor- und
Rücksprüngen, unterschiedlichen Dachformen, Traufhöhen
und Türmen.
Die Gebäude bestehen im wesentlichen aus
Ziegelmauerwerkswänden und Holzbalkendecken. Die Decken
der Substruktion sowie über dem Keller des
Gärtnerhauses bestehen aus Ziegelgewölben.
Die Gründung besteht im wesentlichen aus
Streifenfundamenten aus Kalkstein. Im Zuge der Maßnahme
werden die nicht unterkellerten Bereiche von Thermen,
Remise und Pavillon mit neuen Bodenplatten auf
Mikropfahlgründung erneuert.
Ausgewählte Bauteile, insbesondere Stützen und Säulen
bestehen aus Naturstein. Die Gebäudesockel sind
überwiegend mit Kalksteinen verblendet.
Die Dächer sind überwiegend flach geneigt. Die
Eindeckung von Gärtnerhaus und Gehilfenhaus wird mit
Imbrex-Tegula-Ziegeln erneuert, die
Kupferblecheindeckungen der Thermen werden durch
Zinkblech ersetzt.
Das Flachdach der Remise wird mit einer
Bitumenschweißbahn neu abgedichtet. Das Dach des
Pavillons mit
Zinkblecheindeckung wird nur punktuell ausgebessert.
Fenster und Türen aus Holz bleiben überwiegend
erhalten und werden aufgearbeitet.
Angrenzend an den Maschinenteich befindet sich eine
stark geschädigte Ufermauer aus Ziegelmauerwerk mit
Kalksteinverblendung, deren Instandsetzung mit
Mikrobohrpfählen erfolgt.

0.5 Außenanlagen
Die Außenanlagen im unmittelbaren Gebäudeumfeld werden
im Rahmen der Maßnahme erneuert (Bereich der
Baustelleneinrichtungsfläche). Bereiche außerhalb der
BE-Fläche dürfen nicht befahren, für Lagerzwecke oder
die Abstellung von Fahrzeugen genutzt werden.
Der Park wird täglich durch Passanten frequentiert,
bei Benutzung der Baustellenzufahrt ist auf die
Parkbesucher unbedingt Rücksicht zu nehmen.
Weiterhin befinden sich kleinere bauliche Anlagen im
Außenbereich, die Teil der Baumaßnahme sind:
Gedächtnisgarten - Anlage hinter dem Pavillon mit zwei
Gedenktempeln (Ädikula), Brunnen und halbrunder
Sitzbank (Exedra).
Brunnen im Haupthof - Wasserspiel aus Naturstein, wird
im Rahmen der Maßnahme komplett abgebaut und
wieder errichtet.
Albanisches Gitter - 1,00 m hohe Einfriedung bestehend
aus Natursteinelementen mit Ziegelausfachung.
Bogenlaube - Weinberanktes, bogenförmiges
Metallgestell über den Schafgraben.
Laubengang - Bogenförmiges, berankte Konstruktion aus
Holz und Metall westlich des Ensembles.

0.6 Denkmalschutz
Das Objekt ist ein Einzeldenkmal, es befindet sich im
Satzungsgebiet des UNESCO-Welterbes "Schlösser und
Parks von Potsdam und Berlin" und ist in allen
Bestandteilen unter Schutz gestellt.
Für die umgebenden Freianlagen besteht ebenfalls
Denkmalschutz.
Von Auftragnehmern wird ein angemessenes Verhalten im
Park und Rücksichtnahme im Umgang mit der
wertvollen Bausubstanz erwartet, Mitarbeiter sind
entsprechend einzuweisen.
Alle auf dem Bau verwendeten Verfahren und Materialien
unterliegen der denkmalrechtlichen Genehmigung.
Temporäre Schutzmaßnahmen und Abklebungen auf
endbehandelten Flächen müssen versehrungsfrei
rückbaubar sein.
Unmittelbar bei Funden oder Freilegungen von Schichten
unterhalb der vorher sichtbaren Oberfläche oder dem
Verdacht auf Denkmalrelevanz ist umgehend die
Bauüberwachung (BÜ) hinzuzuziehen.
Verschlüsse von nach Fertigstellung nicht mehr
einsehbaren Flächen sind vor Beginn durch die BÜ
freigeben
zu lassen.

1 ANGABEN ZUR BAUSTELLE nach DIN 18299

1.1 Lage der Baustelle
Anschrift: Park Sanssouci, Lennéstr. 32a, 14471 Potsdam
Gemarkung Potsdam, Flur 022,
Flurstück 1124, Fläche ca. 34 ha, Lage im südliche
Teil des Parks Sanssouci, Verlauf entlang des
Schafgrabens im Osten bis zur
Geschwister-Scholl-Straße im Süden, umfasst
weiträumige Anteile des
Parkareals. Quelle: https://bb-viewer.geobasis-bb.de/

1.2 Besondere Belastungen
Das Parkgelände, insbesondere die Zufahrtswege zur
Baustelle, wird stark von Passanten frequentiert. Mit
Rücksichtnahme auf die Parkbesucher ist Lärm
weitestgehend zu vermeiden, insbesondere der Betrieb
von
Rundfunkgeräten oder das Abspielen von Musik aus
anderen Tonträgern sind untersagt. Die Auflagen der
SPSG sind zu beachten (siehe Anhang).

1.3 Art und Lage der baulichen Anlage
Das Objekt befindet sich innerhalb des Park Sanssouci.
Es handelt sich um hauptsächlich museal genutztes
ein Gebäudeensemble.

1.4 Verkehrsverhältnisse auf der Baustelle, Stellplätze
Die Zufahrt zum Objekt erfolgt von der Straße Am Neuen
Palais über die vorhandenen Parkwege. Das
Zufahrtstor hat eine lichte Durchfahrtsbreite von 4,0
m, die Entfernung der Baustelle vom Eingangstor beträgt
ca. 1,2 km.
Zur Befahrung der Parkwege gelten die Regelungen der
Stiftung Preußische Schlösser und Gärten (SPSG)
siehe Anlage 6 zu den Ausschreibungsunterlagen. Eine
Anfahrtskizze liegt den Ausschreibungsunterlagen bei.
Der Einsatz von Fahrzeugen über 7,5 t Eigengewicht ist
aufgrund der Wegbeschaffenheit nur in
Ausnahmefällen möglich und vor deren Einsatz unbedingt
mit der Auftraggeberin abzustimmen.
Eine Befahrung mit Sattelzügen bzw. LKW mit Anhänger
ist aufgrund eingeschränkter Wendemöglichkeiten
nicht möglich.
Für Materiallieferungen ist an der Straße Am Neuen
Palais eine eingezäunte Ladezone von etwa 300 m²
eingerichtet, die von Spediteuren unabhängig beliefert
werden kann. Für den weiteren Materialtransport zur
Baustelle ist der AN verantwortlich. Lieferverkehr bis
zur Baustelle mit LKW über 7,5 t ist nur in
Ausnahmefällen
zulässig.
Im Baustellenbereich sind für Baufahrzeuge Stellplätze
ausgewiesenen. Das Abstellen von Firmen- und
Privatfahrzeugen außerhalb der BE-Fläche ist
strengstens untersagt.
Für die Befahrung des Parkgeländes ist für die Dauer
der Baustellentätigkeit eine firmen- bzw.
fahrzeugspezifische Erlaubnis bei der SPSG einzuholen.

1.5 Für den Verkehr freizuhaltende Flächen
Die Zufahrt für Rettungsfahrzeuge darf nicht durch
Fahrzeuge des AN, Baustelleneinrichtung oder
Materiallagerungen eingeschränkt werden. Auf die
Parkbesucher (Fußgänger und Radfahrer) ist Rücksicht zu
nehmen.

1.6 Transporteinrichtungen
Es werden keine Transportmittel durch den AG
vorgehalten.

1.7 Anschlüsse Wasser, Strom, Abwasser
Wasser- und Stromanschlüsse werden bauseits gestellt.
Die Vergütung erfolgt über einen Einbehalt des
Netto-Abrechnungsbetrages. Näheres dazu ist den
besonderen Vertragsbedingungen zu entnehmen.
Ein Abwasseranschluss wird ebenfalls bauseits
gestellt. Bei Bauarbeiten anfallende Abwässer, die
einer
gesonderten Schadstoffentsorgung bedürfen, sind vom AN
zu sammeln und werden bauseits entsorgt. Nähere
Regelungen zur Schadstoffbehandlung sind den
Leistungsbeschreibungen zu entnehmen.

1.8 Flächen und Räume zur Mitbenutzung, Lagerflächen
Lagermöglichkeiten für Material sind auf dem
Baustellengelände gegeben. Ort und Ausmaße sind dem
BE-Plan zu entnehmen und mit der Bauüberwachung
abzustimmen. Gleiches gilt für die Aufstellung von
firmeneigenen abschließbaren Materialcontainern o.ä.
Es wird bauseits mindestens ein Container als
Aufenthaltsraum sowie zwei Werkstattcontainer für die
witterungsgeschützte Bearbeitung von Bauteilen
aufgestellt.
Bauseits wird im Rahmen der Baustelleneinrichtung ein
Baustellen-WC sowie ein Schwarz-Weiß-Container
vorgehalten. Das Baustellenpersonal ist vom AN auf die
Sauberhaltung des WCs hinzuweisen.

1.9 Bodenverhältnisse
Ein Baugrundgutachten liegt vor und ist auf Nachfrage
einsehbar. Keine archäologische Begleitung
vorgesehen.

1.10 Hydrologische Werte
Untersuchungen liegen vor und sind auf Nachfrage
einsehbar. Der Grundwasserspiegel (ca. 30,00 ü NHN)
liegt
relativ nahe unter der Kellersohle (ca. 30,56 ü NHN).

1.11 Besondere umweltrechtliche Vorgaben
Der Parkbereich gehört zum Wasserschutzgebiet
Wildpark. Jegliche ungeschützte Lagerung von giftigen
Stoffen ist auf dem Gelände (insbesondere angebrochene
Gebinde von Bauchemikalien) strengstens
untersagt. Dies gilt in gleicher Weise auch für
Abbruchmaterialien u.ä. von denen chemische oder
mechanische Gefahren ausgehen. Dem AN obliegt daher
besondere Sorgfaltspflicht bezüglich der Reinhaltung
der Außenanlage und des Gebäudes von solchen Gefahren
während der Baumaßnahme.

1.12 Besondere Vorgaben für Entsorgung
Die Baustelle ist von den Auftragnehmern sauber und
ordentlich zu halten, Bauabfälle und
Verpackungsmaterial sind unmittelbar zu entfernen und
zu entsorgen. Die Verteilung von Bauabfällen auf der
Baustelle oder in das Parkgelände ist in jedem Fall zu
unterbinden.
Für dem Gebäude entnommene Schadstoffe gelten die in
den Leistungsbeschreibungen genannten
Entsorgungsverfahren. Entsorgungskosten gem. DIN
18299, 4.1.12 sind in die EP einzukalkulieren sofern
nicht
anderweitig beschrieben.
Abbruchmaterial wird grundsätzlich Eigentum des AN,
sofern dies nicht durch den Hinweis "und im Gebäude
einlagern" o.ä. explizit anders geregelt ist.
Entsorgungskosten sind auch hierfür in die EP
einzukalkulieren
(Besondere Leistung gem. DIN 18299, 4.2.13 wird somit
Teil der Einheitspreise!). Verpackungsmaterialien und
Reststoffe sind gem. DIN 18299, 4.1.11 durch den AN
als Nebenleistung zu entsorgen. Die vom AG oder von
anderen AN für andere Zwecke bereit gestellten
Container dürfen hierfür nicht verwendet werden.
Die fachgerechte Entsorgung ist nachzuweisen.

1.13 Schutzgebiete
Das Gebäude befindet sich in einem Schutzgebiet nach
Wasserrecht (Wasserwerk Wildpark). Es ist darauf zu
achten, keine wassergefährdenden Substanzen auf dem
Gelände zu hinterlassen oder versickern zu lassen.

1.14 Schutz von Bäumen oder Schutzzeiten
Die Bestimmungen, Normen und Richtlinien zum
Gehölzschutz nach DIN 18290 (Schutz von Bäumen,
Pflanzenbeständen und Vegetationsflächen bei
Baumaßnahmen) sind einzuhalten. Für gefährdete Bäume
wird
bauseits ein Baumschutz erstellt.
Auf die Tier- und Pflanzenbestände im Park ist
Rücksicht zu nehmen. Am Objekt befindliche Weinstöcke
und
Rankpflanzen bleiben während der Baumaßnahme erhalten
und dürfen nicht beschädigt werden.
Bei Auffinden von Brutvögeln oder anderen geschützten
Tierarten sind die Bauarbeiten im betroffenen Bereich
einzustellen und die Bauüberwachung zu informieren.
Nicht auf dem Baustellengelände befindliche Flächen
dürfen nicht befahren, betreten oder zur
Materialablagerung verwendet werden. Bei
Zuwiderhandlungen werden die Schäden auf Kosten des
Verursachers behoben.

1.15 Sicherheit und öffentlicher Verkehr
Die Sicherheit der Passanten ist durch Tätigkeiten des
AN nicht zu gefährden. Bei der Parkbefahrung ist
Schritttempo einzuhalten.

1.16 Im Bereich der Baustelle vorhandene Anlagen
Im Umfeld der Baustelle befindliche Pflanzen und
Gartenbauwerke dürfen nicht beschädigt werden.

1.17 Bekannte oder vermutete Hindernisse
Im Gebäudeumfeld befinden sich Grundleitungen und
Kanalschächte, welche bei Erdarbeiten zu
berücksichtigen sind.
Eine archäologische Baubegleitung ist nicht
erforderlich.

1.18 Kampfmittel
keine vorhanden, Luftbildauswertung liegt vor

1.19 Baustellenordnung
Die Sicherheits- und Gesundheitsschutzkoordination
wird durch den AG beauftragt, die Baustellenordnung
liegt
den Ausschreibungsunterlagen bei. Die jeweiligen
Auftragnehmer sind im Rahmen ihrer Zuständigkeit für
die
Sicherheit und den Gesundheitsschutz ihrer
Mitarbeitenden verantwortlich.
Unabhängig von der Baustellenordnung haben die auf der
Baustelle tätigen für Sauberkeit in den
Arbeitsbereichen zu sogen. Verpackungs- und Bauabfälle
sind umgehend zu beseitigen und durch den AN zu
entsorgen.

1.20 Besondere Anordnungen von Leitungen etc.
Vorhandene Grundleitungen im Gebäudebereich sind bei
Tiefbauarbeiten zu beachten, siehe Plan. Im
Gebäude vorhandene Leitungen und Kabel werden vor
Baubeginn stillgelegt und gesondert rückgebaut.

1.21 Schadstoffbelastungen Boden, Luft und Bauteile
Schadstoffe am Gebäude sind bekannt und werden vor
Maßnahmenbeginn weitestgehend rückgebaut bzw. ist
der Rückbau in gesonderten Positionen beschrieben.
Der Umgang mit im Gebäude verbleibenden Schadstoffen
(Holzschutzmittel, Bleihaltige Anstriche) ist
gewerkespezifisch gesondert beschrieben.

1.22 Vorarbeiten des AG
Die am Haus anliegenden Medien (Strom, Wasser, Gas)
werden vor Beginn der Maßnahme deaktiviert.
Ein Rückschnitt der umgebenden Vegetation wird
vorgenommen.

1.23 Arbeiten anderer Unternehmer auf der Baustelle
Es sind mehrere Baufirmen auf der Baustelle tätig, die
Arbeiten der unterschiedlichen Gewerke sind
aufeinander abzustimmen.

1.24 Bauschild / Werbeverbot
Die Anbringung von Werbung am Objekt, Gerüsten,
Bauzaun etc. durch den AN ist nicht gestattet.

1.25 Brandschutzmaßnahmen
Die Auflagen der SPSG  hier: feuergefährliche Arbeiten
 sind zu beachten. Folgende brandschutzrelevante
Maßnahmen sind während der Bauarbeiten umzusetzen,
Regelverstöße werden im Schadensfall geahndet:

- Sicherheitsregeln der Berufsgenossenschaft zum
Brandschutz auf Baustellen sind einzuhalten, einschl.
Minimierung der Brandlasten durch Entfernen brennbarer
Bauabfälle auf der gesamten Baustelle,

- das Rauchen sowie der Gebrauch offener Feuer sind
innerhalb der Gebäude sowie auf deren Dächern
untersagt. Zigarettenreste sind fachgerecht über die
firmeneigene Struktur zu entsorgen,

- Elektrische Geräte sind vor Verlassen des
Arbeitsplatzes vom Stromnetz zu trennen, dies gilt
insbesondere
für Akku-Ladestationen,
- Türen sind soweit wie möglich geschlossen zu halten,

- Baumaßnahmen zur Abschottung von Bereichen sind
vorrangig auszuführen, ggf. sind
  provisorische Schotte einzusetzen,

- Flächen, Zugänge für die Feuerwehr sind freizuhalten
(siehe Baustelleneinrichtungsplan),

- Flucht- &Rettungswege sind während der gesamten
Baumaßnahme freizuhalten

- Heißarbeiten sind grundsätzlich untersagt. Bei
alternativlosem Bedarf sind die Arbeiten 1 KW vorher
anzumelden und durch die BÜ freigeben zu lassen. Bei
Heißarbeiten sind Handfeuerlöscher vorzuhalten und
entsprechende Heißerlaubnisscheine der Bauüberwachung
vorzulegen,

- es sind die Hinweise des brandschutzverantwortlichen
Bauleiters bzw. des SiGe-Koordinators
  zu beachten,

- der Einsatz von Winkelschleifern (Flex) ist im
Gebäude nicht zulässig, Metallteile müssen per
  Abscherung oder mit langsam laufenden Sägen geteilt
oder geschnitten werden

1.26 Einmessarbeiten
Sofern nicht im LV gesondert beschrieben, sind
erforderliche Einmessarbeiten vom AN im Rahmen des
Auftrags zu erbringen.
Als Markierungsfarbe ist ausschließlich wasserlösliche
Kreide zu verwenden. Markierungen auf verbleibenden
Oberflächen sind strengstens untersagt!

1.27 Genehmigungen
Im Rahmen des Baugenehmigungsverfahrens wurden
bauordnungs-, umwelt- und wasserrechtliche
Genehmigungen für die Baumaßnahme eingeholt. Für die
eigene Baustelleneinrichtung oder die Durchführung
bestimmter Arbeiten ggf. erforderliche Genehmigungen
sind vom selbst AN einzuholen.

1.28 Zeitzeugnisse
Im Rahmen der Arbeiten freigelegte oder gefundene
Zeugnisse der Vergangenheit sind zu dokumentieren und
der Bauüberwachung anzuzeigen bzw. zu übergeben. Dies
gilt insbesondere für Schriftstücke und
Druckerzeugnisse aus der Zeit vor 1990.

2 ANGABEN ZUR AUSFÜHRUNG nach DIN 18299

2.1 Arbeitsabschnitte
Die Gesamtmaßnahme soll in einem Zuge durchgeführt
werden. Die voraussichtliche Dauer der
Gesamtmaßnahme umfasst den Zeitraum 4. Quartal 2023
bis 4. Quartal 2028. Die Vertragslaufzeit des AN
kann davon abweichen. Durch das Ineinandergreifen
verschiedener Gewerke entstehende, unvermeidbare
Arbeitsunterbrechungen werden nicht gesondert
vergütet. Siehe auch anliegende Angaben zu
Ausführungsterminen.

2.2 Besondere Erschwernisse während der Ausführung
Die Konstruktionshölzer in den Dachräumen sind
teilweise Holzschutzmittelbelastet (DDT) während
Arbeiten in
diesem Bereich ist Persönliche Schutzausrüstung (PSA)
zu tragen, welche gewerkespezifisch näher
beschrieben wird.
Für die Bearbeitung von Ufermauern und Fassaden am
Wasserlauf sind Wasserhaltungsmaßnahmen
erforderlich, welche gesondert beauftragt werden.
Auf Parkbesucher ist insbesondere bei der Anfahrt zur
Baustelle Rücksicht zu nehmen, Die Parkordnung ist zu
beachten.

2.3 Vorgaben zum Arbeitsschutz
Es gelten die einschlägigen Regelwerke (hier
insbesondere ArbSchG, ArbStättV, ASR,
DGUV-Informationen
etc.). SiGe-Plan und A+S-Plan sind zu beachten, diese
liegen bei.
Im Zusammenhang mit schadstoffhaltigen Bauteilen
gelten besondere Anforderungen, diese sind im LV
beschrieben.

2.4 Art und Umfang von Leistungen zur Unfallverhütung
Der AN ist zur Einhaltung der gültigen
Unfallverhütungsvorschriften verpflichtet. Dies gilt
insbesondere für
Gefährdungsbereiche, welche durch den AN im Rahmen
seiner Aufgaben entstehen (Öffnungen mit
Absturzgefährdung sicher abzudecken etc.)

2.5 Arbeiten in kontaminierten Bereichen
Der Rückbau von Schadstoffen erfolgt größtenteils vor
Maßnahmenbeginn. Es sind Holzschutzmittel am
Dachwerk des Gärtnerhauses und in Teilbereichen der
Thermen vorhanden, daher sind bei Arbeiten in diesen
Bereichen, besonders bei Sägearbeiten etc. die
vorgeschriebenen persönlichen Schutzausrüstungen (PSA)
zu
verwenden (siehe auch Entsorgungskonzept des
Fachplaners).

2.6 Besondere Anforderungen an die
Baustelleneinrichtung Entsorgung
Die vorschriftsgemäße Zwischenlagerung und Abtransport
von ggf. kontaminierten Baustoffen (z.B. belastete
Dachabdichtungen, Dämmstoffe etc.) übernimmt der
Auftraggeber, Transportgebinde (Deckelcontainer,
Sammeltanks) werden bauseits bereitgestellt, einzelne
Sammelgebinde (BigBags, Eimer etc.) sind vom AN zu
stellen.

2.7 Besondere Anforderungen Gerüste
Der Unterbau ist eigenverantwortlich durch den AN zu
prüfen und zu bewerten. Besonderen Anforderungen
bestehen bei der Gerüststellung im Bereich der
Wasserläufe (Stellung im Wasser auf unbekanntem Grund).
Es ist vorgesehen mehrere Wetterschutzdächer
(Spannweite bis 26 m) zu errichten. Zusätzliche
Absteifungen
innerhalb des Gebäudes und abschnittweiser Aufbau
werden in gesonderten Positionen beschrieben.

2.8 Mitbenutzung fremder Gerüste, Hebezeuge etc.
Durch das Gewerk Gerüstbau wird ein Fassadengerüst
errichtet, das durch die Folgegewerke genutzt werden
kann.
Das Gerüst ist durch die tätigen Firmen unmittelbar
nach Ende von verschmutzenden Arbeiten, mindestens
jedoch täglich durch den Verursacher zu reinigen.
Bei Putz- und Malerarbeiten ist das Gerüst durch den
entsprechenden AN vor Verschmutzung zu schützen
bzw. zu reinigen. Nach Abschluss der Putzarbeiten ist
das Gerüst durch den entsprechenden AN zu ohne
gesonderte Aufforderung zu reinigen. Diese Leistung
ist in die Kalkulation der Einheitspreise
einzubeziehen und
wird nicht gesondert vergütet.
Schadensanmeldungen durch die Gerüstbaufirma gehen in
jedem Falle zu Lasten des Verursachers.
Hebezeuge sind von jedem AN für den eigenen Bedarf
vorzuhalten.

2.9 Dauer Gerüst- und Hebezeugnutzung
Das Gerüst steht in der vorgesehenen Vorhaltezeit
allen Gewerken zur Verfügung.

2.10 Verwendung Recycling-Stoffe
Verwendung von Recyclingstoffen bzw. am Objekt
gewonnenen Baustoffen (Ziegel, Steinmaterial, Hölzer)
wird
begrüßt, die Verwendbarkeit ist nachzuweisen und im
einzelnen mit der Bauüberwachung abzustimmen.

2.11 Anforderungen Recycling-Stoffe
Die Anforderungen müssen den entsprechenden
Nicht-Recycling-Stoffen entsprechen und sind mit der
Bauüberwachung abzustimmen

2.12 Besondere Anforderungen an Art, Güte und
Umweltverträglichkeit
Verwendete Baustoffe und Materialien müssen den
jeweiligen Zulassungen entsprechen.
Umweltverträglichkeit
wird vorausgesetzt.
Bei Arbeiten am Mauerwerk und Betonbauteilen ist die
Verwendung von Gipsmörtel untersagt. Sofern im LV
nicht anders beschrieben, ist Trass-Kalk-Mörtel zu
verwenden.

2.13 Eignungs- und Gütenachweise
Eignungs- und Gütenachweise sind vor Einbau sowie im
Rahmen der Dokumentation vom AN vorzulegen

2.14 Verwendung auf der Baustelle gewonnener Stoffe
siehe 2.10

2.15 Entsorgungskosten
Die Entsorgungskosten schadstofffreier Abfälle sind,
sofern sie nicht in gesonderter Position erwähnt
werden,
in die entsprechenden Positionen einzukalkulieren,
ohne dass es einer besonderen Erwähnung bedarf. Dies
gilt
insbesondere für den Abtransport und die Kosten, die
bei den zuständigen Entsorgungsunternehmen
entstehen.
DIN 18299 Ziffer 4.1.12 bleibt als Nebenleistung
hiervon unberührt. Die Menge von 1m³ zählt je
Vergabeeinheit.
Schadstoffhaltige Abfälle sind in geeigneten
Behältnissen auf der Baustelle zu lagern und werden
bauseits
entsorgt.

2.16 Bereitstellung Materialien durch den AG
Für Steinmetzarbeiten werden beim Rückbau geborgene
Natursteinelemente für die weitere Verwendung auf
der Baustelle gelagert. Teilweise werden eingelagerte
Türen und Fenster für die Wiederverwendung
herangezogen. Näheres ist den Leistungsbeschreibungen
zu entnehmen.
Darüber hinaus werden keine Materialien und Baustoffe
durch den AG bereitgestellt.

2.17 Laden, Lagern und Transport
Für die Materialanlieferung ist eine an den
öffentliche Straßenraum angrenzende Ladezone
eingerichtet.
Baumaterial ist dort auf kleinere Fahrzeuge bis 7,5 t
umzuladen und durch den Park zur Baustelle zu
transportieren. Die Befahrung der Parkwege mit
Anhängern ist nicht gestattet.
Die im Gebäude vorhanden Decken sind für eine
Verkehrslast von 2 kN/m² ausgelegt, falls
erforderlich, ist für
lagerndes Material eine entsprechende Lastverteilung
vorzusehen.
Der AG übernimmt in keinem Fall Abladen, Lagern und
Transport von Stoffen und Bauteilen. Alle
entsprechenden Leistungen werden als Nebenleistungen
im Sinne der DIN 18299 betrachtet. Die örtliche
Bauüberwachung nimmt keine Lieferungen an.

2.18 Leistungen für andere Unternehmen
Leistungen für andere Unternehmen sind nicht
vorgesehen.

2.19 Einstellen von Anlagenteilen
Mitwirken beim Einstellen von Anlagenteilen ist nur
für die haustechnischen Gewerke Teil der Leistung.

2.20 Benutzung von Teilen der Leistung vor der Abnahme
Teilabnahmen sind nicht vorgesehen. Sollten
Teilabnahmen erforderlich werden, ist dies mit der
Bauüberwachung und dem AG abzustimmen

2.21 Wartung während der Verjährungsfrist
Wartungsleistungen sind bei Erfordernis als gesonderte
Position im LV beschrieben.

2.22 Abrechnung, Aufmaße
a) Rechnungsform
- Rechnungsadressat ist die Auftraggeberin.
- Die Originalrechnung ist direkt an die SPSG zu
senden, bzw. online an rechnung@spsg.de. Die
Zahlungsfrist
gilt ab dem Datum des Rechnungseingang bei der SPSG.
- 1 x Original ist an die Bauüberwachung zur Prüfung
in Papierform zu senden.
- Rechnungen sind kumulativ als Abschlagsrechnungen zu
erstellen und müssen im Aufbau der Nummerierung
des LV entsprechen. Abweichend gegliederte Rechnungen
werden als nicht prüffähig zurückgewiesen.
b) Aufmaßform
Die Abrechnung erfolgt aufgrund vom AN zu erstellender
Aufmaße. Die Abrechnung nach Zeichnung des
Planungsbüros ist mit Zustimmung der Bauüberwachung
möglich.
Bei der Abrechnung der Leistung ist insbesondere auf
die Nachvollziehbarkeit des Aufmaßergebnisses zu
achten.
Berechnungen von Einzelmengen sind mathematisch
korrekt darzustellen und als Gesamtmenge der
Einzelleistung zu addieren.
Die Abrechnung erfolgt ausschließlich nach steigendem
Aufmaß. Allen Rechnungen ist das komplette Aufmaß
der bis zum Rechnungsstand erbrachten Leistungen, ggf.
ergänzt um erläuternde Zeichnungen oder Skizzen,
beizufügen. Nicht nachvollziehbare Aufmaße können
nicht anerkannt werden.

2.23 Umlagen / Nutzungskonditionen
Von der Bruttoabrechnungssumme der Abschlags- und
Schlussrechnung werden grundsätzlich einbehalten:
- 0,3 % für den Verbrauch von Baustrom,
- 0,3 % für den Verbrauch von Bauwasser,
- 0,15 % für die Baustellen-Toiletten.

2.24 Hinweis zum LV
Innerhalb der Leistungsbeschreibung sind ggf.
Abbildungen (fotografische Aufnahmen und Auszüge aus
Bauzeichnungen) enthalten. Sollten diese nicht
dargestellt werden, ist die Leistungsbeschreibung im
PDF-Format (Blankett) der Kalkulation hinzuzuziehen.

2.25 Schlitz-, Stemm- und Bohrarbeiten
Eingriffe in die bestehende Bausubstanz sind
grundsätzlich auf das notwendige Mindestmaß zu
reduzieren und
im Einzelfall von der Bauüberwachung und dem
Auftraggeber freizugeben.

3 ANGABEN ZU BAUDURCHFÜHRUNG & DOKUMENTATION

3.1 Bauwesenversicherung
Der AG schließt keine Bauwesenversicherung ab.

3.2 Planunterlagen
Mit der Ausschreibung zur Verfügung gestellte
Planunterlagen werden Vertragsbestandteil und gelten
als
Grundlage der Ausführung. Änderungen der
Planunterlagen im Bauverlauf sind ausdrücklich
vorbehalten.
Ausführungszeichnungen werden digital übergeben und
liegen im Baubüro auf der Baustelle maßstäblich
ausgedruckt in der jeweils gültigen Fassung vor. Die
Art der Ausführung ist mit dem Architekten abzustimmen.
Alle in die Ausführungszeichnung eingeschriebenen Maße
sind vor Beginn der Fertigung zu prüfen.
Widersprüche zwischen Leistungsbeschreibung und
Planzeichnungen sind der Bauüberwachung anzuzeigen
und im einzelnen abzustimmen.

3.3 Bauzeitenplan / Terminplan
Ein Bauzeitenplan wird mit Baubeginn übergeben. In
Baubesprechungen vereinbarte Termine und Einzelfristen
werden als vertragsrelevant gewertet.

3.4 Muster und Bemusterungen
Für sichtbar verbleibende Bauteile ist in der Regel
eine Bemusterung vorzunehmen, weiteres ist in
gesonderten
LV-Positionen geregelt.

3.5 Bauprodukte / Prüfzeugnisse / Technische
Merkblätter
Für die verwendeten Bauprodukte sind die
bauaufsichtlichen Zulassungen und technischen
Merkblätter im
Rahmen der Dokumentation vom AN zur Verfügung zu
stellen. Dies gilt insbesondere für
brandschutzrelevante
Bauteile und Produkte.

3.6 Bauleiter AN / Baustellenbesetzung
Vom Auftragnehmer ist ein deutschsprachiger Bauleiter
zu benennen. Die Baustelle ist durchgehend mit
Personal besetzt zu halten sofern keine
fremdverschuldete Baubehinderung vorliegt.

3.7 Bautagesberichte
Bautagesberichte sind vom AN zu führen und monatlich
der Bauüberwachung vorzulegen.

3.8 Baubesprechungen
Baubesprechungstermine erfolgen in wöchentlichem
Rhythmus an einem noch festzulegenden Termin. Für den
AN gilt grundsätzlich die Teilnahmepflicht, die
Abwesenheit ist nur in Abstimmung mit der
Bauüberwachung
statthaft. Diese Leistung ist in die Einheitspreise
einzukalkulieren und wird nicht gesondert vergütet. Ein
Besprechungsraum wird auf der Baustelle zur Verfügung
gestellt.

3.9 Abnahmen durch Behörden
Der AN hat behördlichen oder prüfsachverständlichen
Abnahmen beizuwohnen sofern dies im Rahmen der
Abnahme erforderlich ist.

3.10 Dokumentationsunterlagen
Die mit Abnahme der Bauleistung vom AN zu übergebenden
Dokumentationsunterlagen umfassen, sofern
nicht näher im LV spezifiziert:
- bauaufsichtliche Zulassungen und technische
Merkblätter verwendeter Produkte
- Messprotokolle
- Lieferscheine
- Prüfbescheinigungen
- Installationsschemata
- Werkplanungen / Werkstattzeichnungen
- Materialangaben verwendeter Produkte
- Pflegeanleitungen
- Bestellnummern
- Produktdatenblätter
Die Übergabe erfolgt digital 3 KW vor Schlussabnahmen
zur Prüfung auf Vollständigkeit sowie 1-fach in
Papierform.

*Hinweis*
Die römischen Bäder sind ein wertvolles Baudenkmal,
bei den auszuführenden Arbeiten ist darauf Rücksicht zu
nehmen. Nicht nur die zu bearbeitende Substanz muss
schonend behandelt werden, auch angrenzende
Bauteile dürfen nicht beschädigt werden, besonders
Bekleidungen (Putze, Paneele etc.) und Oberflächen
(Anstriche, Lackierungen etc.).

Die auszuführenden Tischlerarbeiten umfassen unter
anderem:

Innenraumgestaltung:
- Deckenbekleidungen Sicht-Holzschalung, neu  (ca 50m2)
- Deckenbekleidungen historische Holzschalung in den
Thermen, neu als Rekonstruktion  (ca 60m2)

Möblierung:
- Catering-Küche inkl. Geräte, ca 3,9lfm
(Arbeitsplatte, Unterschränke und 1 Hochschrank)
- Teeküche inkl. Geräte, Schrankelement ca B xHxT = ca
1,8m x 2,4m  x0,6m
- Sitzmöbel, 4 St Länge ca 1,4m
- Museums-Garderobe / 20 Schließfächer,
Schrankelement  BxHxT = ca 1,9 x 2,0m x 0,5m
- Diverse Bekleidungen zur Abdeckung von Technik, z.B.
Schrankelement für Gas-Therme

Sonstiges:
- Kellertrennwände ( ca 6lfm)
- Rankhilfen Aussenanlage (ca 30m2)

Bauvorbereitung
Dem Auftragnehmer und jedem seiner Mitarbeiter muss
bewusst sein, dass die Arbeiten in
denkmalgeschütztem Umfeld und Parkanlagen mit
Besucherverkehr auszuführen sind. Der Arbeitsbereich
ist in
einem ordentlichen Zustand zu halten, zu reinigen und
aufzuräumen. Dementsprechend sind die
Arbeitstechnologien auf die Besonderheiten abzustimmen
und eventuelle Mehraufwendungen in die
Preise einzukalkulieren. Die Lage im Park gebietet
zugleich ein entsprechendes Verhalten während der
Arbeiten. So ist z.B. das Spielen von  Radios und
anderen akustischen Wiedergabegeräten zu unterlassen.
In den Gebäuden und auf deren Dächern besteht
absolutes Rauchverbot.
Der Bieter hat sich rechtzeitig Klarheit über die
geplanten Maßnahmen zu verschaffen. Dazu besteht die
Möglichkeit nach Vereinbarung das Objekt zu
besichtigen.
Die zu behandelnden Bauteile sowie alle
Architekturoberflächen, Grünanlagen und Wege sind gegen
jedwede Beeinträchtigungen zu schützen.
Als Markierungsfarbe ist ausschließlich wasserlösliche
Kreide zu verwenden. Markierungen auf verbleibenden
Oberflächen sind strengstens untersagt!

Baudurchführung
Die durchzuführenden Maßnahmen sind mit der
Bauüberwachung abzustimmen, Veränderungen auf Grund
neuer Situationen rechtzeitig anzumelden und die
Zustimmung einzuholen. Baubesprechungen
sind Nebenleistungen und werden nicht gesondert
vergütet.
Absprachen der Auftragnehmer untereinander sind nur
nach Zustimmung durch die Bauüberwachung / den
Architekten zulässig.
Ausführungszeichnungen werden digital übergeben und
liegen im Baubüro auf der Baustelle maßstäblich
ausgedruckt in der jeweils gültigen Fassung vor. Die
Art der Ausführung ist mit dem Architekten abzustimmen.
Alle in die Ausführungszeichnung eingeschriebenen Maße
sind vor Beginn der Fertigung zu prüfen.
Die Bauteilfertigung hat nach örtlichem Aufmaß zu
erfolgen. Da alle Arbeiten nach Aufmaß abgerechnet
werden, hat der Auftragnehmer seine Aufmaßlisten
rechtzeitig vor dem Verdecken abzurechnender Bauteile
einzureichen. Abgerechnet wird ausschließlich die
fertig verbaute Menge.
In die Einheitspreise einzurechnen sind die Kosten für:
- fachgerechte Lagerung, Transport und Entsorgung
anfallender Bauabfälle, sofern diese nicht zu
Gefahrstoffen zählen
- für den Abbau und Transport der benötigten
Materialien, Geräte, Arbeits-
und Schutzmittel. Hierunter fällt auch Hebetechnik,
Anschlagmittel und ggf.
Bodenschutz. Die Absperrung des Arbeitsplatzes am
Objekt obliegt dem AN.
- sämtliche Einmess- und Nivellierarbeiten für die
eigene Leistung
- erforderliche Schutzmaßnahmen gegen
Witterungseinflüsse üblicher Art soweit sie zur
  termingerechten Ausführung notwendig sind. (z.B.
Schutz vor Regen mittels Planen)
- sämtliche Befestigungsmittel wie Haften, Schrauben,
Dübel Falzbleche etc., wenn sie nicht
  gesondert ausgewiesen sind.
- Die Zuschnitte, Ausklinkungen und Anpassungen an
durchgehende und angrenzende Bauteile
  (z.B. Wände, Stiele und Streben, Stahlbauteile) und
Überzüge werden nicht gesondert
vergütet.
- Alle Leistungen umfassen auch die Lieferung der
dazugehörenden Stoffe und Bauteile
  einschließlich Abladen und Lagern auf der Baustelle,
wenn in der Leistungsbeschreibung
  nichts anderes beschrieben ist.
- Sofern in Einzelpositionen nicht anders beschrieben,
sind emissionsarme Produkte,
  vorzugsweise mit dem Umweltzeichen "Blauer Engel" zu
verwenden.

Bautagesberichte/Dokumentation

Der Auftragnehmer hat täglich ein Bautagebuch zu
führen und es in regelmäßigen Abständen vorzulegen
sowie
digital dem Auftraggeber / der Bauüberwachung zu
übergeben.

Gegenstand der Bautagesberichte sind: Datum,
Vorarbeiter, Arbeitskräfte (Anzahl), Maschineneinsatz,
Witterung, Arbeitsumfang, Stand und Fortschritt der
Bauarbeiten, besondere Ereignisse, Kontrollen,
Entsorgungsleistungen.

Vereinbarungen vor Ort zwischen Auftraggeber und
Auftragnehmer sind im Bautagebuch festzuhalten.

Ein vom Auftraggeber und -nehmer unterschriebenes
Bautagebuch ersetzt nicht die Leistungsfeststellung.

Entsorgung

Die Entsorgung der ausgebauten Materialien ist in der
Leistung enthalten sofern nicht anders ausgewiesen.

Schadstoffhaltige Bauaubfälle werden bauseits
entsorgt. Der Auftragnehmer hat den gesicherten
Transport in geeigneten vom AN gelieferten Behältern
zu bauseits gestellten Abfallcontainern zu erbringen.

Die vorgesehenen Stellplätze für Schuttcontainer
befinden sich auf dem Baustellengelände, der
Transportweg
beträgt ca. 50 m.

Für die Stellung der Baueinrichtung ist zu beachten,
dass kein Anschluss zur Abwassersammelleitung
bereitgestellt werden kann. Anfallende Abwässer sind
zu sammeln und zu entsorgen.

*Hinweis*
Der Ausschreibung liegen folgende Unterlagen und Pläne
als Vorabzug bei

Zeichnungen

Grundrisse:  Gesamtanlage EG 1:100
  Gesamtanlage OG 1:100
  Gesamtanlage DG 1:100
  Gesamtanlage Dach 1:100

Schnitte:  Gesamtanlage AA_CC 1:100
  Gesamtanlage EE_FF 1:100
  Gesamtanlage GG_HH 1:100
  Gesamtanlage II_JJ 1:100

Ansichten:  Gesamtanlage Nord & Süd 1:100
  Gesamtanlage Ost & West 1:100

Sonstige Anlagen

a01 Angaben zur Baustelle
a02 Baustelleneinrichtungsplan
a03 Zufahrtsplan
Fotodokumentation

Details

Gärtnerhaus
GÄ 202_Wandabwicklung Bad OG
GÄ 701_Teeküche OG
GÄ 702_Garderobe EG

Therme /Remise / Kasse
TH 402_Atrium-Fenster
TH 504_Innentür Flur, Remise
TH 704_Cateringküche, Remise
TH 702_Kassenmöbel
TH 603a_und TH306b Oberlicht_Billardzimmer
(Deckenschalung)
TH 605_Remisendach

Aussenbereich
DE 006_GÄ_Südfassade_Rankhilfen

*Hinweis*
Der Auftragnehmer muss damit kalkulieren, dass dem
Baufortschritt entsprechend die nachfolgend
beschriebene Leistung in einzelnen Teilleistungen zu
erbringen ist. Es besteht kein Anspruch auf Erstattung
evtl. entstehender zusätzlicher Anfahrtswege oder
Arbeitsunterbrechungen.

Therme (Museumsbereich)
Deckenbekleidung Billardzimmer Aufmaß & Fertigung  Q1
/ 2027
  Montage
Q2 / 2027

Kassenraum Schließfächer  Aufmaß & Fertigung  Q2 /
2027
  Montage
Q3 / 2027

Remise
Deckenbekleidung Remise, neu  Montage  Q2 / 2027

Catering Küche  Aufmaß & Fertigung  Q3 / 2027
  Montage
Q4 / 2027

Gärtnerhaus
Teeküche  Aufmaß & Fertigung  Q1 / 2027
  Montage
Q2 / 2027

### Unbenannt 36 Tischlerarbeiten Raumausstattung & Mobiliar

#### Unbenannt 36.1 Deckenbekleidungen

*Hinweis*

**36.1.1 RE Traglattung, Randabschluss**
Vorhanden Tragrost (bauseits 60x60cm durch Gewerk
Zimmermann) ergänzen im Randbereich. Liefern und
anbringen
einer Lattung entlang der Trockenbauwände als
Montageholz
für die nachfolgende Deckenschalung.
inklusive aller erfoderlichen Zuschnitte und
Befestigungsmittel.

Lattung:  60x60mm
Holzart:  Fichte, Kiefer
Ausführungsort:  Remise
Menge: 70,000 lfdm

**36.1.2 RE Decke, Sichtholzschalung Remise**
Lieferung und Einbau einer Deckenschalung NF, Kiefer,
glatt
gehobelt. Bretter dicht gefügt ohne artikulierte Fuge.
Montage
auf bauseits erstellter Traglattung Achsmaß (60x60cm)
mit
unsichtbarer Befestigung, inklusive aller
erforderlichen
Befestigungsmittel.
Oberfläche bleibt holzsichtig, malerfertig
geschliffen, für
transparente Öllasur bauseits (Gewerk Maler).
Inklusive erforderlicher Zuschnitte und Anpassungen an
Wandabschlüssen und Pfetten.

Material:  Kiefer, astlos, gehobelt,
NF, Si
Öberfläche:  malerfertig geschliffen, Si
Schalung:  24 x136mm
Achsmaß Traglattung: 60x60cm  (60x60mm)
Länge:  bis 4m

Ausführung in Einzelflächen 2,5 bis 11 m².
Randanschlüsse in ges. Position.

Bereich: Remise  Technik, WC, Flur,

 Catering, bar. freies WC
Menge: 50,000 m²

**36.1.3 RE Decke, Randabschluss**
Herstellen der Randanschlüsse für die Deckenschalung
aus
Pos. 2 an Pfetten und Wänden, mit Schattenfuge 10 mm,
Sägekante gebrochen, inklusive aller erforderlichen
Zuschnitte

Anschluss Pfetten:  30lfm
Anschluss Wand:  70lfm

Ausführungsort:  Remise
Menge: 100,000 lfdm

**36.1.4 RE Decke, Kabeldurchführung**
Einzelkabeldurchführung in Deckenschalung herstellen

Durchmesser  bis 10mm

Ausführungort: Remise
Menge: 20,000 St

**36.1.5 RE Sturzbekleidung Glastür Flur Remise**
Schließen des Sturzfeldes über der Tür Remise mit
Sichtholzschalung wie in Pos. 2 beschrieben.
Zuschnitt und Einpasssung an Dachneigung und
Stahlprofile
der Tür. Inklusive Unterkonstruktion mit Traglatten
60x30mm.
Inklusive aller erforderlichen Befestigungsmittel.
Befestigung teilweise an Stahlbauteilen Stärke 5 mm mit
Vorbohren oder selbstschneidenden Schrauben.

Abmessung :  B xH ca 170x30cm je Seite
  je ca 0,6m2 Sturzbereich

Bereich:  RE Flur; Detail TH504 Innentür Flur Remise
Menge: 2,000 St

*Hinweis*
Restauratorischer Bereich !!

Die Schalung an der Decke Billardzimmer stammt nicht
aus der
Entstehungszeit und die Anstriche sind
Bleikontaminiert. Eine
Restaurierung ist daher nicht gewünscht. Decke wird
ausgebaut
und in den nachfolgenden Postitonen schadstofffrei
rekonstruiert.

Die Decke wurde durch das Gewerk Zimmermann bereits
zurückgebaut, Musterstücke wurden eingelagert.

**36.1.6 TH Deckenschalung Billardzimmer, Fläche**
Deckenschalung (glatt, malerfertig geschliffen) gem.
historischem Vorbild liefern und montieren.
Musterstücke sind
vor Ort eingelagert.
Bereich Fläche zwischen den Deckenbalken, Länge ca
90cm.
Inklusive erforderlicher Befestigungsmittel (verdeckte
Montage)
und Montagehilfen an Stahlträgern und Deckenbalken
liefern
und montieren.
Die Bretter sind im Bestand auf einer Leiste aufgelegt.
einschließlich erstellen einer Werkplanung nach
örtlichem
Aufmaß und Übernahme der Bestandsprofile (Leisten),
Detailierungsgrad  bis 1:2 (in separater Position)

Inklusive Anstrich der Holzoberflächen mit
Standölfarbe halbfett,
harzfrei, biozidfrei, diffusionsoffen, 2-facher
Auftrag mit
Zwischentrocknung und Zwischenschliff für seidenmatte
Oberfläche. Zuvor Grundierung der Flächen mit Halböl
vornehmen.

Löcher aus  vorhergehender Schalung entfallen.
Hinweis zur Mengenermittlung Stahlträger wurden
übermessen!

Material:  Nadelholz d= 20mm
Schalung:  ca 210x20mm
Farbe: Fläche NCS Farbton " beige" , nach
  Bemusterung
einschließlich Vorlage von bis zu
  5 Farbmustern auf  Holzstück
zur Farbauswahl.

Bereich: TH Billardzimmer Decke,
  Detail TH603 Oberlicht Billardzimmer
Menge: 40,000 m²

**36.1.7 TH Deckenschalung Billardzimmer, Träger**
Deckenschalung wie zuvor beschrieben, jedoch als
Einhausung
von Stahlträgern und Deckenbalken, als Kastenprofil aus
Brettern, aufgesetzte profilierte Randleisten in ges.
Position.
Für die Montage an den Stahlträgern sind entsprechende
Montagehilfen (Ausklotzung) beideitig mit
einzukalkulieren.
Annahme Steghöhe Träger ca 22cm, Montagehilfe etwa im
Abstand von ca 50cm.
Inklusive Anstrich mit Standölfarbe (Grundierung und
2-facher
Anstrich) wie in Pos. 6 beschrieben.

Material:  Nadelholz, d = 20mm
Breite  ca 20-30cm
Höhe  ca 15-20cm
Farbe: Fläche NCS Farbton " hellgrau" , nach
  Bemusterung
einschließlich Vorlage von bis zu
  5 Farbmustern auf  Holzstück
zur Farbauswahl.

Abrechnung nach lfm Träger, einschließlich beidseitiger
Ausklotzung.

Bereich: TH Billardzimmer, Träger
Menge: 45,000 lfdm

**36.1.8 TH Deckenschalung Billardzimmer, Randbereich**
Deckenschalung wie zuvor beschrieben, jedoch für den
Randabschluss der Decke mit einer Wandbekleidung
zwischen
Deckenbalken.
Inklsuive erforderlicher Befestigungsmittel.
Inklusive Anstrich mit Standölfarbe (Grundierung und
2-facher
Anstrich) wie in Pos. 6 beschrieben.

Material:  Nadelholz, d = 20mm
Breite  ca 20-30cm
Höhe  ca 15-20cm
Farbe: wie Pos. 7

Menge enspricht der lfm Wand Achse E und J senkrecht
zu den
Deckenbalken und dem lfm Übergangsfries Oberlicht.

Bereich: TH Billardzimmer
  Randabschluss Wand bzw Oberlicht
Menge: 24,000 lfdm

**36.1.9 TH Deckenschalung Billardzimmer, Oberlicht**
Deckenschalung wie zuvor beschrieben jedoch als
vertikale
Bekleidung des Oberlichtschachtes.
Inklusive erforderlicher Unterkonstruktion aus Latten
40x50mm
auf OSB (Gewerk Zimmermann) verschraubt.
Im Referenzfoto sichtbare Löcher werden nicht
rekonstruiert!
Inklusive Anstrich mit Standölfarbe (Grundierung und
2-facher
Anstrich) wie in Pos. 6 beschrieben.

gem historischem Vorbild sind zudem zur
Flächenbeschichtung
auch 4 weiße Frieslinien je ca 8m zu rekonstruieren und
einzukalkulieren. Ausführung nach Einbau für gerade
Kanten,
inklusive erforderlicher Abklebearbeiten.

Material:  Nadelholz d= 20mm
Schalung:  ca 210x20mm
Unterkonstruktion: 30x50mm
Schachthöhe: ca 1,50m
Abwicklung:  ca 7,60m
Farbe:  wie Pos. 7

Fries:  Malerarbeit 4x 8lfm,
Höhe ca 2cm, weiß

Bereich: TH Billardzimmer Bekleidung

Oberlichtschacht
Menge: 20,000 m²

**36.1.10 TH Deckenschalung Billardzimmer, Deckleisten**
Deckleisten und Eckprofile profiliert gem.
historischem Vorbild
aufmessen, rekonstruieren, liefern und verdeckt
befestigt
einbauen (aufleimen bzw. aufnageln mit Verkittung und
überlackierung der Nagelstellen).
Zwischen den Schalungsbrettern, an Eckübergängen, als
Feldabgrenzung.
In verschiedenen Querschnitte, Annahme 4 verschiedene
Profilierungen. Mit Gehrungsschnitten an Ecken,
Oberflächen
malerfertig geschliffen.

Inklusive Anstrich mit Standölfarbe (Grundierung und
2-facher
Anstrich) wie in Pos. 6 beschrieben.

Material:  Nadelholz
Deckleiste:  im Feld ca 30x15mm, profiliert
Deckleiste: an Ecken ca 50x50mm, profiliert

Farbe: Fläche NCS Farbton " weiß" ,
  nach Bemusterung; einschließlich
Vorlage von  bis zu 3 Farbmustern auf
Holzstück zur
  Farbauswahl.

Bereich: TH Billardzimmer Deckleisten & Eckprofile
Menge: 430,000 lfdm

**36.1.11 TH Decke Revisionsöffnung**
Zulage zur Deckenschalung in der Fläche, für die
Montage von
3 zusammenhängenden Brettern als als Revisionsöffnung.
Lage
in Abstimmung mit HLS und ELT.

Revisionsöffnung  Annahme ca 60x90cm

Bereich  TH Billardzimmer
Menge: 1,000 St

**36.1.12 TH Decke Raumluftsensor**
Zulage zur Deckenschalung in der Fläche, sowie für
Bestandsdecken die nicht ausgetauscht werden für die
Herstellung einer Öffnung für Einbauten HLS; hier
Raumpendelfeuchtesensor.

Durchmesser Deckenöffnung  16mm

Bereich:  TH, Billard, Atrium, Vorhalle & Caldarium
Menge: 4,000 St

#### Unbenannt 36.2 Remise Küche Catering

**36.2.1 Korpi und Fronten**
Herstellen, liefern und einbauen einer Küche.
Inklusive erstellen einer Werkplanung,
Detailierungsgrad bis
1:10.

Geeignete Korpi nach Standartmaßen auszuwählen, Höhen
inklusive Sockelleiste.
Arbeitsplatte und Geräte separat beschrieben.

Küche gemäß Detail: TH704_Cateringküche
im Wesentlichen bestehend aus:

1x Hochschrank, BxTxH = 60x60x200cm
Front mit Türen
als Putzschrank, mit 2 Einlegeböden
inklusive Blende aus Möbelfront, als seitlicher
Abschluss zur
Küchenzeile
inklusive liefern und einbauen eines Lüftungsgitters
oberseitig

4x  Unterschränke, BxTxH = 60x60x90cm
1x Front mit 3 Schubladen
2x Front mit Türen, je 2 Einlegeböden
1x Einbauelement für Spülmaschiene (Gerät separat)
Front
Klappe mit Scharnier

1x  Unterschrank, BxTxH = 90x60x90cm
inklusive Doppelspüle Edelstahl
Front als Blende und 1x Schublade mit Müllauszug.
Im Unterschrank wird ein  Durchlauferhitzer
integriert (Gewerk HLS)

Inklusive Sockelleisten, inklusive aller
erforderlichen Blenden
und Fronten. Inklusive Griffleiste (8St), linear,
Edelstahl, zu
bemustern.

Einfache Ausführung:
Korpus:  Melaminbeschichtete Spanplatte, weiß
Front:  MDF Platte mit HPL Beschichtung
Farbe: für alle sichtbaren Kanten und Elemente
  heller Farbton (Richtwert RAL 6021
Blassgrün)
  nach Bemusterung
Menge: 1,000 psch

**36.2.2 Küchenablage Edelstahl**
Küchenablage liefern und einbauen inklusive
erforderlicher
Aussschnitte für Einbauten. Edelstahlarbeitsplatte mit
flächiger
tragender Unterlage aus Holzwerkstoff.

Inklusive herstellen einer Aufkantung am Anschluss an
aufgehende Bauteile ( Hochschrank & Wand) ca 7cm
Inklusive herstellen einer Abkantung an offenen Enden
ca 3cm.
Inklusive herstellen der Ausschnitte und Anbindung der
Doppelwaschbecken aus Edelstahl (siehe Pos. 1.)

Material:  Edelstahl auf Holzunterlage
Größe:  Arbeitsplatte ca 3,30x60cm
Menge: 1,000 St

**36.2.3 LED Beleuchtung Arbeitsplatte**
Wandbord mit Beleuchtung, Ablage über Küchenzeile
Tiefe= ca 200mm
Höhe= ca 30mm
inklusive lineare Beleuchtung auf ganzer
Arbeitsplattenlänge als
unterseitig integrierte Arbeitsplattenbeleuchtung LED
gebrauchsfertig liefern montieren und anschließen.
Inklusive erforderlichem Zubehör.
Inklusive Wandmontage in Trockenbauwand mit
unsichtbarer
Verschraubung.

Länge Bord & LED Band:  ca 3,30m
Menge: 3,300 lfdm

**36.2.4 Einbaugerät Geschirrspülmaschine**
Liefern und einbauen einer Geschirrspülmaschine mit
Möbelfront, vollintegriert, A+++ , 60 cm breit, 14 MGD,
Supersilence, TimeLight, VarioSchublade Pro
Inklusive des erforderlichen Zubehörs für die
Bekleidung der
Front. (Knickmoment Sockel)
Gebrauchsfertig montieren und anschließen.

Richtfabrikat:  Bosch SMV68TX06E Serie 6
  oder gleichwertig

angebotenes Produkt: '....................'
Menge: 1,000 St

**36.2.5 Freistehender Gastro Lager-Kühlschrank**
Liefern eines freistehenden Gastro-Lagerkühlschranks,
380 Liter Kühlvolumen
Temperaturbereich 0°C -8° C
Produktmaß BxTxH = 595x653x1850mm
1 Tür, abschließbar, weiß
Gebrauchsfertig montieren und anschließen.

Richtfabrikat:  Gastro Hero, Art.-Nr.: GH-SRH40
  oder gleichwertig

angebotenes Produkt: '....................'
Menge: 1,000 St

#### Unbenannt 36.3 Gärtnerhaus Teeküche

**36.3.1 Einbauschrank als Küchenmöbel**
Herstellen, liefern und einbauen einer versteckten
Küche,
eingebaut in ein komplett schließbares Schrankmöbel.
Inklusive erstellen einer Werkplanung,
Detailierungsgrad bis
1:10.
Höhen inklusive Sockelleiste, Geräte separat
beschrieben.

Küche gemäß Detail:  GÄ701_Teeküche
3 teiliges Schrankelement, BxHxT =1,8m x 2,4m x 0,6m
bestehend im Wesentlichen aus:

1x Hochschrank, BxHxT =  60x240x60cm
Front mit Türen (3 St)
oben Oberschrank mit Einlegeboden
mitte Einbauelement für Kühlschrank (Gerät separat)
unten Einbauelement Spülmaschine (Gerät separat)
Sichtbare Korpusseite (rechts) mit Frontpaneel
bekleiden ca
60cm x 240cm

2x  Unterschränke, je BxHxT =  60x90x60cm
1x Front mit 4 Schubladen
1x Front als Blende inklusive Müllauszug, Inklusive
Edelstahlspülbecken ca 30x45cm, Bereich für
Durchlauferhitzer (Gewerk HLS) vorsehen.

2x Oberschränke, je BxHxT =  60x60x60cm
2x Front als Tür, je 1 Einlegeboden

1x  Schrankrahmen Küchenablage mit Regalboden
Rahmen B x H x T =1,2m x 0,9m x 0,6m
Ablage mit Ausschnitt Spülbecken, inklusive
Einbau-Spülbecken 40x50cm, Edelstahl
Küchenarmatur (Gewerk HLS)
Regalboden 40cm tief, inklusive Einbau eines LED
Streifens
zur Beleuchtung (LED separat)
Rückwand in Frontoptik, inkl. Steckdosenausschnitt,
abwischbar
Falttür 2-teilig, inklusive entsprechender Beschläge
und
Bänder:
offen, Falttür steht links vor der Wand
geschlossen, keine Küche sichtbar

inklusive Griffe, als lineare Mulden, inklusive
Sockelblende.

Einfache Ausführung:
Korpus:  Melaminbeschichtete Spanplatte, weiß
Front:  MDF Platte mit HPL Beschichtung
Farbe: für alle sichtbaren Kanten und Elemente
  heller Farbton (Richtwert RAL 6021
Blassgrün)
  nach Bemusterung
  Farbgebung auch für die sichtbaren
Bereich bei  geöffneter Küche
vorsehen, hier Rahmen,
Regalboden, Küchenablage, Rückwand.

Beispielbild:
Menge: 1,000 St

**36.3.2 LED Beleuchtung Arbeitsplatte**
Zulage unterseitig integrierte
Arbeitsplattenbeleuchtung LED
liefern und einbauen.
Als lineare Beleuchtung auf ganzer Arbeitsplattenlänge.
Inklusive erforderlichem Zubehör.
Gebrauchsfertig montieren und anschließen.

LED Band:  1,20m
Menge: 1,200 lfdm

**36.3.3 Einbaugerät Geschirrspülmaschine**
Liefern und einbauen einer Geschirrspülmaschine mit
Möbelfront, vollintegriert, A+++ , 60 cm breit, 14 MGD,
Supersilence, TimeLight, VarioSchublade Pro
Inklusive des erforderlichen Zubehörs für die
Bekleidung der
Front. (Knickmoment Sockel)
Gebrauchsfertig montieren und anschließen.

Richtfabrikat:  Bosch SMV68TX06E Serie 6,
  oder gleichwertig

angebotenes Produkt: '....................'
Menge: 1,000 St

**36.3.4 Einbaugerät Kühlschrank mit Gefrierfunktion**
Liefern und einbauen eines Einbau-Kühlschrankes mit
Gefrierfach, mit Möbelfront, vollintegriert,
Flachscharnier.
Gebrauchsfertig montieren und anschließen

Größe:  ca 88cm  x  55 cm
Richtfabrikat:  Bosch Serie 2, KIL22NSE0
  oder gleichwertig

angebotenes Produkt: '....................'
Menge: 1,000 St

#### Unbenannt 36.4 Möbel und Ausstattung

**36.4.1 RE Wickeltisch Remise**
Liefern und einbauen eines Wickeltisches, klappbar, mit
wartungsfreien Klappenbremsen, mit Seitenschutz,
TÜV-geprüft
und GS-zertifiziert (DIN EN 1221:2013-12).
Inkl. Wickelauflage aus grauem PU-Leder, PVC-frei,
fett- &
ölbeständig, desinfektionsmittelbeständig.

Material:  Formholz, Multiplex HPL beschichtet
Farbe:  weiß
Höhe x Breite: 77,4 x 57,3cm
Liegefläche:  54 x 75,5cm
Tiefe geschlossen: 22,5cm
Tiefe offen:  82cm
Rollschutz:  20cm (seitl Aufkantung)
Belastbarkeit: 75kg

Richtbarikat:  Wickeltisch KAWAmidi | white,
  oder gleichwertig

angebotenes Produkt: '....................'

Bereich:  RE barrierefreies WC
Menge: 1,000 St

**36.4.2 GE Schrank für HLS Gerät**
Eckverkleidung für raumluftunabhängige Therme liefen
und
einbauen. Bestehend aus 2 Seitenwänden 50cm tief und
2,30
hoch (raumhoch) mit Ausschnitten für Abluftrohr
Schornstein,
sowie einer Tür mit Griffmulde zu öffnen.
Keine Rückwand, Fixierung an Rückseitiger
Mauerwerkswand
und Trockenbau-Decke mit Winkeln. Einschl. örtl.
Aufmaß und
Werkplanung, Detaillierung bis 1:10

Material:  Multiplex 18mm, HPL beschichtet, weiß
Maße :  b ca 85cm ( Tür)
  h ca 2,30m (raumhoch)
  t ca 50cm

Bereich:  GÄ OG Kammer
Menge: 1,000 St

**36.4.3 GÄ Spiegelschrank Bad**
Spiegelschrank für Durchlauferhitzer herstellen und in
vorhandene Nische im Trockenbau einpassen, Vorderkante
flächenbündig zu Fliesen.
Schrank bestehend aus Multiplexplatten, 18mm, weiß,
umlaufender Rahmen, Rückwand und eine Tür mit Spiegel.

Der Schrank verdeckt den Durchlauferhitzer für Dusche
und
Waschtisch. Inklusive erstellen von 4 Aussschnitten für
Haustechnik-Anschlüsse Durchlauferhitzer, vor Ort
einzupassen
(2x WW, 1x KW, 1x Steckdose).
Spiegeltür-Öffnung durch push-to-open.
Einschl. örtl. Aufmaß und Werkplanung, Detaillierung
bis 1:10
nach Abstimmung HLS.

Material:  Multiplex 18mm, HPL beschichtet,
weiß
Abmessung:  BxHxT ca 60x75 x21cm

Bereich:  GÄ OG Bad
  Detail GÄ202_Wandabwicklung Bad
OG
Menge: 1,000 St

**36.4.4 PA Abdeckung Heizkreisverteiler Pavillon**
Liefern und einbauen einer revisionierbaren Abdeckung
für eine
Heizkreisverteiler-Nische im Mauerwerk.
Anschlussfuge zum Putz als Schattenfuge herstellen,
Platte
kann auf Boden aufstehen.
Inklusive aller erforderlichen Befestigungsmittel,
herausnehmbar durch Push Pull.
Oberfläche vorbereitet für Anstrich durch Gewerk Maler.

Öffnung:  ca 100x70cm
Material:  Multiplexplatte Kiefer 18mm
Oberfläche: geschliffen für bauseitige Lackierung
  (Wandfarbe Gewerk
Maler)

Bereich: Pavillon Heizkreisverteiler
Menge: 1,000 St

**36.4.5 TH Leibungsbekleidung Atriumfenster**
Leibungsbekleidung des Fensters im Atrium
wiederherstellen.
Vorhandene Leibungsbekleidung (Holz) ausbauen,
Leibungsbretter passend für neues Fenster besäumen, für
Neuanstrich vorbereiten und wieder montieren.

Hinweis: Altanstrich vermutlich mit Bleibelastung
Bei der Bearbeitung ist auf die Einhaltung der
Arbeitsschutzvorschriften im Umgang mit bleihaltigen
Produkten
nach TRGS 505 zu achten. Ensprechende Schutzkleidung
für
die Mitarbeiter ist in die Positionen mit
einzukalkulieren.

Liefern und montieren einer zusätzlichen Abdeckleiste
für
Fugenüberdeckung im Fensteranschluss. Kiefer, ca.
35x15mm,
mit Karnies. Befestigungsgrund Ziegelmauerwerk.

Fensternische:  B x H= 3,01m x 2,87m
Leibungstiefe  ca 20 cm

Zierleiste raumseitig  ca 6cm breit

Material:  Kiefer, Vollholz min 20mm
Oberfläche:  Anstrich Standölfarbe weiß,

grundiert und 2fach endbeschichtet
Farbton:  weiß, nach Vorlage von bis zu 3

materialechten NCS-Farbmustern
  auf Holz zur Abstimmung mit den

Restauratoren

Bereich:  Therme, Leibung Atrium, Detail TH
402
  Einfassung neues
Stahlfenster

Foto: Bestandsleibung Atruim mit "altem Fenster"
Menge: 9,000 lfdm

**36.4.6 TH Kasse Schließfächer/ Garderobe**
Herstellen, liefern und einbauen eines Garderoben- ,
Schließfachschrankes. Inklusive erstellen einer
Werkplanung
nach örtlichem Aufmaß, Detailierungsgrad  bis 1:10.

gemäß Detail: TH 702 Kassenmöbel
Schrankelement: BxH =1,82m x 1,98m; Tiefe ca 48cm
Einbau auf der Stirnseite des Raumes mit ca 5cm Abstand
ringsum zur Hinterlüftung und Sockelelement ca 10cm.
Einschließlich Wandbefestigung im nicht sichtbaren
Bereich
gegen Umkippen.

bestehend aus:
8x St  Schließfachschrank; BxH 46x46cm
12x St  Schließfachschrank; BxH 30x46cm
 Tiefe ca 48cm

Material: MDF Platte 18mm mit HPL Beschichtung,
  feuchtebeständig
Farbe: heller Farbton (Richtwert RAL 6021 Blassgrün)
  nach Bemusterung unter Vorlage von
bis zu 5  materialechten
Farbmustern

Fronten/Türen inklusive aller erforderlichen Beschläge.
Schlösser und Nummerierung in separater Position.

Bereich:  Therme, Kasse
Menge: 1,000 psch

**36.4.7 TH Kasse Schließfächer, Schloss**
Liefern und einbauen von mechanischen
Münzpfandschlössern
zu vorherigen Pos. 6.
Durch Einwurf einer Münze oder eines Chips wird das
Schließfach reserviert, zum Ende der Nutzung wird das
Pfand
wieder frei gegeben.

Münzpfandschloss mit 1 Schlüssel, Gehäuse aus stabilem
Kunststoff mit 2 Münzfächern zum wahlweisen Einwurf
einer 1-
oder 2-Euro-Münze, Zylinder feuchtraumgeeignet mit
Notöffnungsfunktion per Kontrollschlüssel, Farbe
Schwarz, für
Türanschlag links. Benutzerschlüssel mit
Spezial-Schlüsselkopf
als Abbruchschutz.
Bedienhinweis auf der Schlossinnenseite.

Schlüsselköpfe mit laufender Nummerierung versehen 1-20

DIN links, twin-coin-funktion

Richtfabrikat :  Safe-o-mat, oder gleichwertig

angebotenes Produkt '....................'

Bespielfoto: Logierhaus Caputh (SPSG)
Menge: 20,000 St

**36.4.8 TH Kasse Schließfächer, Nummerierung**
Liefern und aufbringen von Schließfachnummerierungen zu
vorherigen Pos. 6. , als laufende Nummer 1-20, Höhe ca
4cm

Material:  Messing, brüniert,  zu bemustern
Menge: 1,000 psch

**36.4.9 TH Kasse Bilderleiste**
Herstellen, liefern und einbauen einer Bilderleiste /
Wandbord,
vgl. Detail: TH 702 Kassenmöbel

Leiste LxT:  1,50m x 10cm
Material:  Eiche Vollholz, 30mm
  eingefräste Nut 5x5mm
auf ganzer Länge  als
Einstecknut für Postkarten usw.
Montage:  verdeckte Montage in Mauerwerk

Oberfläche:  Natur, geölt 3-fach mit Leinölfirnis

Bereich:  Therme, Kasse
Menge: 1,000 St

**36.4.10 TH & GÄ Sitzmöbel**
Herstellen und liefern von Sitzbänken, als mobile
Möblierung
des Kassenraums (TH) und der Garderobe (GÄ).
vgl. Detail: GÄ 702 Garderobe EG

Sitzbank BxHxT: 1,40m x 0,45m x 0,4m
Material:  Eiche Vollholz, 50mm
Konstruktion: Beine und Sitzfläche als Platte,
U-Form,
  mit
Schwalbenschwanzverzinkung
Oberfläche:  Natur, geölt 3-fach mit Leinölfirnis
  eingelassen

Bereich:  Therme Kasse
  Gärtnerhaus Garderobe
Menge: 4,000 St

**36.4.11 Möbelgleiter**
liefern und anbringen von Möbelgleitern auf Sitzmöbeln
der Pos.
10.
Genagelt, schwarz, 40 mm, mit Wechselaufsatz für
verschiedene Untergründe (Fliesen, Dielen, Sandstein),
z.B.
Wagner System Möbelgleiter
Menge: 16,000 St

**36.4.12 GÄ Kleiderstange Garderobe**
Liefern und einbauen von Kleiderstangen als offene
Garderobe,
Wandmontage.
vgl. Detail: GÄ 702 Garderobe EG

Maße (BxT):  130cm x 30cm
Material:  3/4 Zoll Eisenrohr, Æ 27mm
Oberfläche:  schwarz, pulverbeschichtet
Belastbarkeit:  bis 100kg
Montage:  3 Befestigungspunkte, je aussen und
  mittig mit
Abstandshaltern.
  An Kopfplatten (rund )
auf
 Mauerwerkswand montiert.

Richtfabrikat:  Kleiderstange Kaspar Double, oder
  gleichwertig

Bereich:  Gärtnerhaus Garderobe
Menge: 2,000 St

**36.4.13 GÄ Galerieschienen**
liefern und einbauen von Galerieschienen für die
permanente
und flexible Aufhängung von Kunstwerken und Gemälden
aller
Art. Wandschiene mit offenem J-Profil, Bildaufhängung
per Seil
oder Hängestab
Inklusive erforderlichem Zubehör.
Befestigungsgrund Mauerwerk.

Material: Metall
Profil:  Rechteck, flach, H =20mm
  J-Schiene für Zylinderhaken und
Hängestab
  2 Hänger pro lfm Schiene
Traglast.  50kg/m
Farbe: weiß

Bemusterung erforderlich! Vor Bestellung und  Montage
ist ein
Abstimmungstermin mit den Kuratoren einzukalkuieren.

Bereich:  GÄ Ausstellung
Menge: 100,000 lfdm

#### Unbenannt 36.5 Kellertrennwände

**36.5.1 Kellertrennwand, verzinkt**
Liefern einbauen und anpassen von Kellertrennwänden mit
verzinkten Lamellen in einem Gewölbekeller.
Einschließlich Erstellen einer Werkplanung nach
örtlichem
Aufmaß, Detailierungsgrad bis 1:20.

Kellertrennwand bestehend aus:
Verzinkte, hochwertige Qualitätsstahllamelle, 115 mm
breit, 0,4
mm stark, im Abstand von 35 mm an verzinkten Winkeleisen 28x22 mm 6-fach vernietet.

Teleskopstützen 30 x 30 mm, mit Auszügen 25 x 25 mm,
sendzimirverzinkt.

Die Montage des Trennwandsystems erfolgt
mit ca. 50 mm Bodenabstand. Montage der Stützen mittels
Montagewinkel/Dorn und aufdrehsicheren Dübeln. Der
Ausgleich erfolgt über Teleskopprofile. Die
Wandelemente
werden mittels Stahlnieten zwischen den Stützen
montiert. Alle
Stahlteile feuerverzinkt.

Anpassungen wegen Rohrleitungen, Kabeltrassen und
Unterzügen etc. sind im Preis inbegriffen.

Raumhöhe variiert von 1,70-1,90m, Gewölbe
Abrechnung nach lfm Trennwand.

Bereich:  Gärtnerhaus  Mieter-Keller
Menge: 6,000 lfdm

**36.5.2 Zulage Gewölbe**
Der Gewölbezuschlag beinhaltet den Mehrpreis für den
Montagemehraufwand bei Kellern mit Gewölbedecke. Bei
Gewölbedecken müssen die Stützen individuell
zugeschnitten
werden. Eine Anpassung der Wandelemente an das Gewölbe
erfolgt nicht.
Menge: 1,000 psch

**36.5.3 Zulage Sondersystemhöhe**
Zulage für Sondersystemhöhe 1700 mm
Menge: 1,000 psch

**36.5.4 Trennwand Keller, Türen**
Türen für zuvor genanntes Trennwandsystem Pos. 1
liefern und
einbauen.
Tür im System, lichte Druchgangsbreite min 76cm.
180 Grad öffnend, aushängesichere Bänder (2-tlg.).
Drückergarnitur und Schloss separat.
Höhe gemäß Sonder-Systemhöhe Pos.4 .
Türen im System werden zur Abrechnung übermessen.
Alle Stahlteile feuerverzinkt.
Menge: 1,000 St

**36.5.5 Drückergarnitur Kunststoff**
Liefern und einbauen einer Drückergarnitur Kunststoff
mit
Schlosskasten.

PZ-Schloss mit integriertem Schließzapfen für erhöhte
Einbruchhemmung, Drückergarnitur mit Langschild aus
Kunststoff, mit Profilzylinder 60/30 und drei
Schlüsseln.
Menge: 1,000 St

**36.5.6 Lichtschalterkonsole**
MDF-Platte, beidseits Melamin 0101 weiß, Oberfläche
Perlstruktur, zur Befestigung von Lichtschalter und
Steckdose.
Größe ca. 210 x 296 mm, Stärke ca. 19 mm
Menge: 1,000 St

#### Unbenannt 36.6 Aussenbereich

**36.6.1 GE Maßnahmen WC-Anbau**
Kosmetische Reparaturen an historischen
Außen-WC-Kabinen
(3 Stk.):
- alle Oberflächen durch abfegen reinigen
- störende Kleineisenteile, Schrauben und Holzteile
vorsichtig
entfernen (Ansatz 10 Stk.)
- Rückbau des beschädigten Keramik-Spülkastens samt
PVC-Rohrleitung
- beschädigte Holz-WC-Deckel reparieren (2 Stk.):
gelöste Teile
anleimen, Fehlstellen mit Passtücken aus Nadelholz
ergänzen,
Scharniere erneuern, Befestigung am WC erneuern
Alle Arbeiten sind im einzelnen mit der Bauüberwachung
abzustimmen.
Die Oberflächen der Wände und WCs sollen in ihrer
Anmutung
mit den vorhandenen Alterungsspuren erhalten bleiben,
eine
neuwertige Aufarbeitung wird nicht angestrebt.
Die Aufarbeitung der Türen und Fachwerke erfolgt
bauseits.

Hinweis Schadstoffe:
die historischen Anstriche der Wände sind mit
bleihaltigen
Farben ausgeführt, die Farbe blättert teilweise ab. Bei
Bearbeitung der Oberflächen ist PSA bestehend aus
Handschuhen und Staubschutzmaske zu tragen.

Grundfläche:  ca. 4 m²
Wandflächen:  ca. 23 m²
Raumhöhe:  ca. 2,5 m
Menge: 1,000 psch

**36.6.2 GÄ Rankhilfe aus Holz**
Historische Rankhilfe für Rosen aus Holzlatten und
Wandhaken
rekonstruieren. Bestehend aus horizontalen Latten mit
Wandhaken und Abstandshölzern auf der Fassade fixiert,
sowie
vertikalen Latten auf der Querlattung mit schwarzen
Edelstahlschrauben (Senkkopf)  verschraubt, siehe
Detail
SN_RB_100G-01_XXT300_DE006_GÄ_Südfassade.
Die Maße sind auf Grundlage der Bestandsaufnahme und
eines
örtlichen Maßabgleiches zu wählen.

Lattung, Material Eiche, bestehend aus:
Querlatten:  B x H = 28x17mm
  12 St Länge bis ca 4,80m

Vertikallatten: B x H = 28x10mm
  19 St Länge bis ca 3,10m
  16 St Länge bis ca 70cm
Anstrich separat

Es sind 2 große Gitter ca 4,8x3,10m herzustellen und
mit je 12
Wandhaken an der Fassade zu verankern.
Wandhaken historisch sind wiederzuverwerten, Stahl,
entrostet
und neu beschichtet durch Maler Fassade.
Fehlende Haken in ges. Position.

Bereich:  Südfassade Gärtnerhaus
Menge: 1,000 psch

**36.6.3 GÄ Wandhaken Eisen ergänzen**
Lieferung und montage von fehlenden Wandhaken,
historisierend, Eisen, beschichtet, anthrazit.
Zur Befestigung der Rankhilfe aus Pos 2.

Foto Wandhaken historisch
Menge: 24,000 St

**36.6.4 GÄ Anstrich Rankhilfen**
Anstrich der Hölzer Rankhilfe, vor Einbau mit einer
seidenmatten Holzschutz Öl-Lasur für den Aussenbereich.
Wasserabweisend, wetter- und UV-beständig. Der Anstrich
enthält Wirkstoffe zum Schutz der Beschichtung gegen
Schimmel-, Algen- und Pilzbefall.
Inklusive Feinschliff vorab. Auftrag gem
Herstellervorgaben in 2
Lagen, Trockenzeiten sind einzuhalten.
Inklusive erstellen von 3 Farbmustern auf Holz zur
Bemusterung.

Farbe:  dunkelbraun, seidenmatt, nach Bemusterung
Material: Öllasur

Richtfabrikat:  Omso Holzschutz Öl-Lasur oder
  gleichwertig

angebotenes Produkt: '................'
Menge: 1,000 psch

#### Unbenannt 36.7 Leistungen zum Nachweis

**36.7.1 Stundensatz Fachwerker**
Arbeiten, welche nicht in den Positionen erfasst sind
und gegen
Nachweis zur Ausführung kommen:
Fachwerker

Ausführung nur nach Freigabe durch Bauüberwachung und
Auftraggeber!
Menge: 5,000 h

**36.7.2 Stundensatz Helfer**
Arbeiten, welche nicht in den Positionen erfasst sind
und gegen
Nachweis zur Ausführung kommen:
Helfer

Ausführung nur nach Freigabe durch Bauüberwachung und
Auftraggeber!
Menge: 5,000 h

**36.7.3 Stundensatz Restaurator**
Arbeiten, welche nicht in den Positionen erfasst sind
und gegen
Nachweis zur Ausführung kommen:
Restaurator mit abgeschlossener Berufsausbildung

Ausführung nur nach Freigabe durch Bauüberwachung und
Auftraggeber!
Menge: 5,000 h

USt %: 19,00
